# Instandsetzung Louise-Henriette-Steg
Leistungsbeschreibung (GAEB 90, DA81)
DV-Nummer: B25-22
Währung: EUR
Auftraggeber: Stadt Oranienburg, Die Bürgermeisterin, Schloßplatz 1, 16515

## Instandsetzung
Datum: 03.07.26

### Titel 01 Baubegleitende Leistungen

#### Bereich 01.01 Baustelleneinrichtung

**01.01.1 Baustelle einrichten**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**01.01.2 Baustelle räumen**
StL-Nr. 21910111201
Baustelle von allen Geräten, Anlagen, Einrichtungen und
dgl. räumen. Benutzte Flächen und Wege entsprechend dem
ursprünglichen Zustand herrichten. Soweit nicht für
bestimmte Leistungen für das Räumen der Baustelle gesonderte Positionen im Leistungsverzeichnis enthalten
sind, gilt die Pauschale
für alle Leistungen sämtlicher Abschnitte des Leistungsverzeichnisses.
Menge: 1,000 Psch

**01.01.3 Bauzaun aufstellen und entfernen**
StL-Nr. 21910120733
Bauzaun nach Unterlagen des AG einschl. der erforderlichen Tore und Pfosten standsicher aufstellen, während
der Bauzeit vorhalten und unterhalten sowie nach Beendigung der Bauzeit entfernen. 70 v.H. des Preises werden nach Aufstellen, der Rest nach Entfernen des Bauzaunes vergütet.
Zaunhöhe = 2,00 m.
Zaun aus Stahlgitter-Fertigteilen.
Menge: 175,000 m

**01.01.4 Bauzaun umsetzen**
StL-Nr. 21910121233
Bauzaun innerhalb der Baustelle umsetzen. Nicht wiederverwertbare Teile ersetzen.
Zaunhöhe = 2,00 m.
Zaun aus Stahlgitter-Fertigteilen.
Menge: 100,000 m

**01.01.5 Baustellenschild anfert. und aufst.**
Baustelleninformationsschild einschließlich Aufstellvorrichtung nach Unterlagen des AG anfertigen und beschriften, zur Baustelle anfahren und standsicher aufstellen. Notwendige Erdarbeiten ausführen, Fundamente
herstellen. Statischen Nachweis erbringen. Bauschild
während der Bauzeit unterhalten und säubern.
Größe = 2,00x3,00 m
Menge: 1,000 St

**01.01.6 Baustellenschild abbauen**
StL-Nr. 21910141791
Baustelleninformationsschild und Aufstellvorrichtung
abbauen, Fundamente abbrechen. Abbruchgut nach Wahl des
AN verwerten. Benutzte Fläche entsprechend dem ursprünglichen Zustand herrichten.
Größe '2,00/3,00 m'
Baustelleninformationsschild und Aufstellvorrichtung
nach Wahl des AN verwerten.
Menge: 1,000 St

**01.01.7 Arbeitsgerüst herstellen, Brücke**
StL-Nr. 22211630690101100
Arbeitsgerüste, einschließlich ggf. erforderlicher
Gründung sowie ggf. erforderlicher Treppentürme und
weiterer Leitergänge, nach statischen, konstruktiven
und sicherheitstechnischen Erfordernissen herstellen
und beseitigen, für den Zeitraum der eigenen Leistung
vorhalten und unterhalten.
Einsatzort 'Überbau (Laufstege u.dgl.), Widerlager'
Öffnungen nach Unterlagen des AG freihalten.
Einrichtungen für Verkehrssicherung nach Unterlagen des
AG einbauen, vorhalten, unterhalten, betreiben und beseitigen.
Einrichtungen zum Schutz der Umwelt nach Unterlagen des
AG einbauen, vorhalten, unterhalten, ggf. betreiben und
beseitigen.
Menge: 1,000 Psch

**01.01.8 Arbeitsgerüst herstellen, in Feldwerkstatt**
StL-Nr. 22211630690000000
Arbeitsgerüste, einschließlich ggf. erforderlicher
Gründung sowie ggf. erforderlicher Treppentürme und
weiterer Leitergänge, nach statischen, konstruktiven
und sicherheitstechnischen Erfordernissen herstellen
und beseitigen, für den Zeitraum der eigenen Leistung
vorhalten und unterhalten.
Einsatzort 'für Korrosionsschutzarbeiten in der
Feldwerkstatt'
Menge: 1,000 Psch

#### Bereich 01.02 Baustellensicherheit

**01.02.1 Vorankündigung erstellen**
StL-Nr. 219101508
Vorankündigung gemäß Baustellenverordnung erstellen und
spätestens zwei Wochen vor Einrichten der Baustelle der
zuständigen Behörde übermitteln. Vorankündigung sichtbar und witterungsgeschützt auf der Baustelle aushängen. Bei erheblichen Änderungen während der Bauzeit
anpassen.
Menge: 1,000 Psch

**01.02.2 SiGe-Plan erstellen**
StL-Nr. 219101513
Sicherheits- und Gesundheitsschutzplan (SiGe-Plan) nach
RAB 31 erstellen und mit dem Sicherheits- und Gesundheitsschutzkoordinator dieser und weiterer berührter
Baustellen abstimmen. Bei erheblichen Änderungen in der
Ausführung des Bauvorhabens anpassen. Den SiGe-Plan für
jeden Beschäftigten einsehbar auf der Baustelle vorhalten.
Menge: 1,000 Psch

**01.02.3 SiGe-Koordinator stellen.**
StL-Nr. 219101528
Sicherheits- und Gesundheitsschutzkoordinator während
der Ausführung des Bauvorhabens nach RAB 30 und Unterlagen des AG stellen.
Menge: 1,000 Psch

#### Bereich 01.03 Technische Bearbeitung

*Hinweis*
Nachfolgende OZ betreffen die Ausführungsunterlagen für
sämtliche zur Durchführung der Maßnahme erforderlichen
Baubehelfe. Hierzu zählen u.a.
- Kranstandflächen
- Hilfskonstruktionen zur Auflagerung des Überbaus in
der Feldwerkstatt
- Arbeits- und Schutzgerüst / Einhausung

**01.03.1 Standsicherheitsnachweis aufstellen Baubehelfe**
StL-Nr. 21910160531
Standsicherheitsnachweis aufstellen.
Standsicherheitsnachweis für sämtliche Baubehelfe.
Standsicherheitsnachweis 3-fach liefern.
Menge: 1,000 Psch

**01.03.2 Ausführungszeichnungen herstellen Baubehelfe**
StL-Nr. 21910161031
Ausführungszeichnungen herstellen.
Ausführungszeichnungen für sämtliche Baubehelfe.
Ausführungszeichnungen 4-fach liefern.
Menge: 1,000 Psch

**01.03.3 Ausführungszeichnungen herstellen, Geländererhöhung**
StL-Nr. 21910161091
Ausführungszeichnungen herstellen.
Ausführungszeichnungen für 'Geländererhöhung
Werkstattplanung
erforderliche örtliche Aufmaße durchführen'
Ausführungszeichnungen 4-fach liefern.
Menge: 1,000 Psch

**01.03.4 Bestandunterlagen liefern, Bestandszeichnungen**
StL-Nr. 21910161502900000
Bestandsunterlagen liefern, bestehend aus
Ausführungszeichnungen, die entsprechend dem Prüf- und
Genehmigungsverfahren und der Bauausführung berichtigt
wurden, als Pause 1-fach, als Rasterformat TIFF G4 auf
Datenträger mit Zeichnungsverzeichnissen.
Bestandsübersichtszeichnungen 'als Pause 1-fach,
als Rasterformat TIFF G4 auf Datenträger,
im CAD Originalformat mit Definitionsdatei auf
Datenträger sowie als DXF-Datei auf Datenträger.'
Menge: 1,000 Psch

**01.03.5 Bestandunterlagen liefern, Bauwerksdaten**
StL-Nr. 21910161500020000
Bestandsunterlagen liefern, bestehend aus
Ergänzung/Änderung der Bestandsdaten bei Instandsetzungsmaßnahmen gemäß Anweisung Straßeninformationsbank,
Teilsystem Bauwerksdaten, mit einem Erfassungsprogramm
auf der Datenbasis der ASB-ING erfasst auf Datenträger
sowie Bauwerksbuch als Pause 1-fach.
Menge: 1,000 Psch

**01.03.6 Lichtbilder herst . und liefern**
StL-Nr. 219101620
Lichtbilder über den wesentlichen Bauablauf des Bauwerks in digitalisierter Form (Auflösung mindestens
1024 mal 768 Pixel, 24 Farben) mit Digitalkamera herstellen und auf mit dem AG abgestimmten Datenträger (CD
oder DVD) liefern. Das Komprimierungsverhältnis bzw.
die Bildqualität ist so zu wählen, dass durch die Komprimierung keine für den Sachverhalt wesentlichen Bildinformationen verloren gehen.
Menge: 50,000 St

#### Bereich 01.04 Verkehrssicherung

**01.04.1 Verkehrsrechtliche Anordnung einh.**
StL-Nr. 22110592004
Verkehrsrechtliche Anordnung für Einrichtung und Be-
trieb der Verkehrssicherung sämtlicher Abschnitte des
Leistungsverzeichnisses nach Unterlagen des AG einholen
und zugehörige Unterlagen erstellen. Erforderliche
Ortsbesichtigungen zur Erstellung der Planunterlagen
durchführen.
Anfallende Gebühren über 100,00 Euro bis 200,00 Euro.
Menge: 1,000 Psch

**01.04.2 Verkehrssich. läng. Dauer aufbauen**
StL-Nr. 22110510532090000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrskonzept des AG.
Länge des Arbeitsbereiches '120 m'
Menge: 1,000 Psch

**01.04.3 Verkehrssich. läng. Dauer vorhalten wie Vorposition**
StL-Nr. 22110511010
Verkehrssicherung längerer Dauer vorhalten, warten, instand setzen und betreiben. Vorübergehende Verkehrssicherungsmaßnahmen durchführen. Die Kontrolle der Verkehrssicherung wird gesondert vergütet.
Verkehrssicherung wie in Vorposition beschrieben.
Menge: 60,000 d

**01.04.4 Verkehrssich. läng. Dauer abbauen Verk.konzept AG**
StL-Nr. 2211051202000
Verkehrssicherung an Arbeitsstellen längerer Dauer abbauen. Vorübergehende Verkehrssicherungsmaßnahmen
durchführen. Vorübergehende Markierung entfernen,
transportable Lichtsignalanlage, bauliches Leitelement,
mobile Stauwarnanlage, LED-Anzeigetafel und transportable Schutzeinrichtung abbauen werden gesondert
vergütet.
Nach Verkehrskonzept des AG.
Menge: 1,000 Psch

**01.04.5 Einholen der strom- und schifffahrtspolizeiliche Zustimmung**
Beantragung der strom- und schifffahrtspolizeilichen
Zustimmung für die Durchführung der Bauleistung.
Anmeldung der Sperrungen beim Schifffahrtsbüro des WSA;
Abstimmungen mit dem ABZ durchführen
Anfallende Gebühren über 100,00 Euro bis 200,00 Euro.
Menge: 1,000 Psch

**01.04.6 Gewässerseitige Verkehrssicherung**
Gewässerseitige Verkehrssicherung nach Vorgaben der
Strom- und schifffahrtspolizeilichen Genehmigung und
der vom AN einzuholenden Zustimmung des WSA in
Abstimmung mit dem Außenbezirk des WSA aufbauen,
vorhalten, betreiben und abbauen.
Folgende Tafelzeichen nach BinSchStrO Anlage 7 sind
vorzuhalten
2x Zeichen B.8 mit Zusatzschild "Achtung
Brückenbaustelle bei km 1,83"
2x Zeichen E.11
Kennzeichung der Außenkanten von das Lichtraumprofil
einschränkenden Gerüstbauteilen u. dgl. ober- und
unterstrommit rot-weißen-Warnschraffen
Nach Erfordernis weitere Zeichen für kurzzeitige
Sperrung der Wasserstraße nach Vorgaben des WSA
z.B. 2x Zeichen A.1
Schrifthöhe der Schilder mind. 10 cm
Baustellenschilder sind blendfrei zu beleuchten.
Menge: 1,000 Psch

**01.04.7 Gewässerseitige Verkehrssicherung - Wahrschauereinsatz**
Wahrschauereinsatz für Arbeiten über der
Schifffahrtsrinne außerhalb der Sperrzeiten der
Wasserstraße.
Wahrschauer sind auszustatten mit
- Signal- und Sprechfunk (Typhon, Walky Talky, Handy)
- Fernglas
- Warnweste
- roter Signalfahne (ca. 50x30 cm)
Abgerechnet wird nach Einsatzstunden der Wahrschauer
Menge: 80,000 h

#### Bereich 01.05 Beweissicherung

**01.05.1 Zustandsfeststellung durchfuehren Strassen und Zuwegungen**
Zustandsfeststellung vor Aufnahme der Bautätigkeit
gemeinsam mit dem AG bzw. der Bauüberwachung des AG
und den entsprechenden Eigentümern bzw. dinglich
Berechtigten, zuständigen Behörden durchführen.
Zustandsfeststellung für im Baubereich und im
Zufahrtsbereich zur Baustelle vorhandene Wege und
Strassen einschließlich der als Zufahrten genutzten
Straßen und Wege.
Die Zustandsfeststellung ist 3 Tage vor Baubeginn in
Form einer Dokumentation (einschl. Fotos, zeichnerische
Unterlagen) dem AG und den entsprechenden Eigentümern
bzw. dinglich Berechtigten, zuständigen Behörden  zur
Unterschrift vorzulegen.
Während der Bauarbeiten ist eine Überwachung und nach
Beendigung ist eine Abschlussbegutachtung mit
Abschlussrotokoll durchzuführen.
Lieferung an AG in 2-facher Ausfertigung, an alle
weiteren Beteiligten je 1-fach.
Menge: 1,000 Psch

**01.05.2 Rahmenpeilung durchführen**
Peilung mit Schlepprahmen zum Nachweis der
Hindernissfreiheit der Gewässersohle in Abstimmung mit
dem ABZ des WSA durchführen und dokumentieren.
Bereich = Gewässersohle der Fahrrinne je 25 m
beidseitig des Brückenbauwerkes sowie vor der Uferwand
des Bollwerkes über eine Länge von 50 m
Tauchtiefe = 1,40 -1,60 m
Menge: 3,000 St

#### Bereich 01.06 Stundenlohnarbeiten

**01.06.1 Verrechnungssatz fuer Arbeitskraft Poliere**
StL-Nr. 28610191001
Stundenlohnarbeiten durch Arbeitskraefte auf Anordnung
des AG ausfuehren.
Der Verrechnungssatz fuer die jeweilige Arbeitskraft
umfasst saemtliche Aufwendungen, insbesondere den tatsaechlichen Lohn einschliesslich vermoegenswirksamer
Leistungen mit den Zuschlaegen fuer Gemeinkosten
(Sozialkassenbeitraege, Winterbauumlage und dgl.),
sowie Lohn- bzw. Gehaltsnebenkosten und Zuschlaege
fuer Ueberstunden.
Zuschlaege fuer Nacht-, Sonntags- und Feiertagsarbeit
werden gesondert verguetet.
Poliere, Schachtmeister oder dgl.
Menge: 8,000 h

**01.06.2 Verrechnungssatz fuer Arbeitskraft SpezialBFA(III 1)**
StL-Nr. 28610191004
Stundenlohnarbeiten durch Arbeitskraefte auf Anordnung
des AG ausfuehren.
Der Verrechnungssatz fuer die jeweilige Arbeitskraft
umfasst saemtliche Aufwendungen, insbesondere den tatsaechlichen Lohn einschliesslich vermoegenswirksamer
Leistungen mit den Zuschlaegen fuer Gemeinkosten
(Sozialkassenbeitraege, Winterbauumlage und dgl.),
sowie Lohn- bzw. Gehaltsnebenkosten und Zuschlaege
fuer Ueberstunden.
Zuschlaege fuer Nacht-, Sonntags- und Feiertagsarbeit
werden gesondert verguetet.
Spezialbaufacharbeiter (Berufsgruppe III 1).
Menge: 8,000 h

**01.06.3 Verrechnungssatz fuer Arbeitskraft BFA (V 1)**
StL-Nr. 28610191008
Stundenlohnarbeiten durch Arbeitskraefte auf Anordnung
des AG ausfuehren.
Der Verrechnungssatz fuer die jeweilige Arbeitskraft
umfasst saemtliche Aufwendungen, insbesondere den tatsaechlichen Lohn einschliesslich vermoegenswirksamer
Leistungen mit den Zuschlaegen fuer Gemeinkosten
(Sozialkassenbeitraege, Winterbauumlage und dgl.),
sowie Lohn- bzw. Gehaltsnebenkosten und Zuschlaege
fuer Ueberstunden.
Zuschlaege fuer Nacht-, Sonntags- und Feiertagsarbeit
werden gesondert verguetet.
Baufacharbeiter (Berufsgruppe V 1).
Menge: 8,000 h

**01.06.4 Verrechnungssatz fuer Arbeitskraft E-Schweisser**
StL-Nr. 28610191023
Stundenlohnarbeiten durch Arbeitskraefte auf Anordnung
des AG ausfuehren.
Der Verrechnungssatz fuer die jeweilige Arbeitskraft
umfasst saemtliche Aufwendungen, insbesondere den tatsaechlichen Lohn einschliesslich vermoegenswirksamer
Leistungen mit den Zuschlaegen fuer Gemeinkosten
(Sozialkassenbeitraege, Winterbauumlage und dgl.),
sowie Lohn- bzw. Gehaltsnebenkosten und Zuschlaege
fuer Ueberstunden.
Zuschlaege fuer Nacht-, Sonntags- und Feiertagsarbeit
werden gesondert verguetet.
Gepruefte Elektro-Schweisser.
Menge: 8,000 h

**01.06.5 Verrechnungssatz fuer Baugeraet Bagger bis 0,4 m3**
StL-Nr. 28610191501
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Bagger bis 0,4 m3.
Menge: 8,000 h

**01.06.6 Verrechnungssatz fuer Baugeraet Frontl.L 45-75 kW**
StL-Nr. 28610191514
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Frontlader, luftbereift ueber 45 bis 75 kW.
Menge: 8,000 h

**01.06.7 Verrechnungssatz fuer Baugeraet Kompr. 5-10 m3**
StL-Nr. 28610191541
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Kompressor ueber 5 bis 10 m3/min.
Menge: 8,000 h

**01.06.8 Verrechnungssatz fuer Baugeraet A-Schneidgeraet**
StL-Nr. 28610191550
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Autogenes Schneidgeraet mit Brenner.
Menge: 8,000 h

### Titel 02 Instandsetzung Überbau

#### Bereich 02.01 Rückbau

**02.01.1 Bohlenbelag aufnehmen**
Bohlenbelag der Brücke bestehend aus
Eichenbohlen d=6cm aufnehmen.
Bohlen zum Lagerplatz des AG befördern und abladen.
Entfernung bis 5 km.
Restliche Stoffe einer Verwertung zuführen.
Menge: 110,000 m2

**02.01.2 Lagerhölzer aufnehmen und entsorgen**
Lagerhölzer nach Unterlagen des AG aufnehmen und einer
Verwendung zuführen.
Kanthölzer 8/8 cm und 8/10 cm aus Eiche LS10/D30
Menge: 140,000 m

**02.01.3 Trennstreifen aufnehmen und entsorgen**
Trennstreifen unter Lagerhölzer aufnehmen und
einer Verwertung zuführen.
Trennstreifen aus Bitumenscweißbahn
Menge: 280,000 m

**02.01.4 Handlauf abbauen und entsorgen**
Geländerhandlauf aus Holz abbauen und einer Verwertung
zuführen
Kantholz 4/10 cm aus LH Eiche
Menge: 88,000 m

**02.01.5 Geländer abbauen Brücke**
Geländer nach Unterlagen des AG abbauen und zur
Aufbereitung und Wiederverwendung lagern
Abrechnung nach Länge des Handlaufs zwischen
den Achsen der Endpfosten bzw. Endstäbe.
Geländer für Brücke.
Baustoff = Stahl.
Höhe des Geländers 1000 mm.
Pfosten abschrauben.
Menge: 70,000 m

**02.01.6 Leuchten ausbauen**
Leuchten der Brücken- / Straßenbeleuchtung
ausbauen und zur Aufarbeitung und Wiedereinbau lagern.
Notwendige Elektroarbeiten durchführen.
- Leuchten an oberen Endquerriegeln mittels Konsolen
befestigt
- Leuchte an Unterseite Überbau vor westl. Widerlager
Menge: 3,000 St

**02.01.7 Leerrohre ausbauen**
Leerrohre aus Kunststoff einschließlich
Befestigungsmaterial ausbauen und einer Verwertung
zuführen
Menge: 50,000 m

**02.01.8 Kabel ausbauen**
Kabel für Brückenbeleuchtung einschließlich
Verteilerdosen ausbauen und zur Wiederverwendung lagern
erforderliche Elektroarbeiten durchführen
Menge: 50,000 m

**02.01.9 Überbau demontieren**
Vorhandene stählerne Fachwerkbrücke im Ganzen mittels
Kran ausbauen (ohne Brückenbelag und Geländer) und auf
vorbereitete Auflager in Feldwerkstatt absetzen.
Länge = ca. 35 m
Breite = ca. 3,50 m
Höhhe = ca. 4,00 m
Gewicht = ca. 15 t
Menge: 1,000 St

#### Bereich 02.02 Stahlbauarbeiten

**02.02.1 Stahlgeländer umbauen**
Geschweißtes Stahlgeländer nach Unterlagen des AG
umbauen.
Herstellung und Einbau einer Handlauferhöhung an
vorhandenes Füllstabgeländer
überflüssige Bohrungen verschließen
Baustoff = Stahl.
Höhe des Geländers nach Umbau 1200 mm
Geländer für Brücke
Korrosionsschutz Neubauteile:
Handlauferhöhung feuerverzinken, zu beschichtende Flächen sweep-strahlen.
Menge: 70,000 m

#### Bereich 02.03 Korrosionsschutzarbeiten

**02.03.1 Einrüstung / Einhausung herstellen**
StL-Nr. 222122813315711
Einrüstung entsprechend statischen, konstruktiven, sicherheits-, ausrüstungs- und umwelttechnischen Erfordernissen nach Unterlagen des AG herstellen, entsprechend dem Arbeitsfortschritt umsetzen, rückbauen und
von der Baustelle entfernen.
Einrüstung = Einhausung.
Bauteil = Bauwerk.
Grundfläche ca. 300 m2.
Einrüstung mit Beleuchtung und Luftkonditionierung zur
Entstaubung.
Gründung herstellen.
Einrüstung für den Zeitraum der eigenen Leistung vorhalten, unterhalten und technische Anlagen betreiben.
Menge: 1,000 Psch

**02.03.2 Stahloberfläche vorbereiten Gesamtkonstrukt.**
StL-Nr. 22212211312012131
Stahloberfläche nach Unterlagen des AG für Korrosionsschutz vorbereiten.
Bauteil = Gesamtkonstruktion.
Vorbereitung für Vollerneuerung.
Ausgangszustand der beschichteten Oberfläche nach Un-
terlagen des AG.
Verfahren = trockenes Abstrahlen mit Einwegstrahlmittel.
Oberflächenvorbereitungsgrad Sa 2 1/2.
Vorbereitungsarbeiten auf der Baustelle durchführen.
Beseitigen des Strahlschutts wird gesondert vergütet.
Abgerechnet wird die gesamte Fläche des Bauteils.
Menge: 402,000 m2

**02.03.3 Stahloberfläche grundbeschichten Gesamtkonstrukt.**
StL-Nr. 22212241310211311
Stahloberfläche nach Unterlagen des AG grundbeschichten. Vorbereiten der zu beschichtenden Oberfläche wird
gesondert vergütet.
Bauteil = Gesamtkonstruktion.
Grundbeschichtung auf der Baustelle aufbringen.
Grundbeschichtung mit Airless-Spritzgerät auftragen.
Beschichtungsstoff nach Korrosionsschutzplan.
Sollschichtdicke = 80 mym.
Zusätzliche Beschichtung als Schutz an Kanten,
Schweißnähten und Verbindungsmitteln in Abstimmung auf
das Korrosionsschutzsystem mind. 25 mm beidseits der
Kante/Schweißnaht/Verbindungsmittel aufbringen.
Abgerechnet wird die gesamte Fläche des Bauteils.
Menge: 402,000 m2

**02.03.4 Stahloberfläche zwischenbeschichten Gesamtkonstrukt.**
StL-Nr. 22212251310201121
Stahloberfläche nach Unterlagen des AG zwischenbeschichten.
Bauteil = Gesamtkonstruktion.
Zwischenbeschichtung bestehend aus zwei Schichten, im
Werk aufbringen.
Beschichtungsstoff nach Korrosionsschutzplan.
Sollschichtdicke = 80 mym.
Zwischenbeschichtung mit Airless-Spritzgerät auftragen.
Ecken, Kanten, Schrauben, schwer zugängliche Bereiche,
etc. vorstreichen.
Abgerechnet wird die gesamte Fläche des Bauteils.
Menge: 402,000 m2

**02.03.5 Stahloberfläche deckbeschichten Gesamtkonstrukt.**
StL-Nr. 22212261310211211
Stahloberfläche nach Unterlagen des AG deckbeschichten.
Bauteil = Gesamtkonstruktion.
Deckbeschichtung auf der Baustelle aufbringen.
Beschichtungsstoff nach Korrosionsschutzplan.
Sollschichtdicke = 80 mym.
Deckbeschichtung mit Airless-Spritzgerät auftragen.
Ecken, Kanten, Schrauben, schwer zugängliche Bereiche,
etc. vorstreichen.
Fugen und Spalten zur Vermeidung von Spaltkorrosion
und/oder Berührungskorrosion mit dauerelastischem,
überbeschichtbaren Abdichtungsstoff auf PUR-Basis abdichten. Abdichtungsstoff auf das Korrosionsschutzsystem abstimmen.
Abgerechnet wird die gesamte Fläche des Bauteils.
Menge: 402,000 m2

**02.03.6 Probe f. Dekla. analyse entnehmen**
StL-Nr. 22212291300
Repräsentative Strahlschuttprobe nach Unterlagen des AG
entnehmen. Strahlschutt aufnehmen und in geeigneten
Behältern zum zugelassenen Analyseinstitut transportieren. Deklarationsanalyse erstellen lassen. Ergebnis der
Analyse an den AG übergeben. Analysekosten werden vom
AN entrichtet und vom AG in nachgewiesener Höhe erstattet.
Menge: 2,000 St

**02.03.7 Strahlschutt beseitigen**
StL-Nr. 2221229181002
Strahlschutt sammeln, aufnehmen, in geeigneten
Behältnissen lagern, zur zugelassenen Entsorgungsanlage
transportieren und beseitgen. Strahlschutt nach Unterlagen des AG. Entsorgungsnachweis nach Unterlagen des
AG führen. Abgerechnet wird nach Wiegeschein.
Abfall = Strahlschutt aus Einwegstrahlmitteln.
Gebühren der Entsorgungsanlage werden vom AN entrichtet
und vom AG in nachgewiesener Höhe erstattet.
Menge: 20,000 t

*Hinweis*

**02.03.8 Stahlbauteil vorbereiten Lager**
StL-Nr. 222122128522112
Stahlbauteil nach Unterlagen des AG für Korrosionsschutz vorbereiten.
Bauteil = Lagerkonstruktion.
Vorbereitung für Vollerneuerung.
Verfahren = trockenes Abstrahlen mit Einwegstrahlmittel.
Oberflächenvorbereitungsgrad Sa 2 1/2.
Ausgangszustand der beschichteten Oberfläche nach Un-
terlagen des AG.
Vorbereitungsarbeiten auf der Baustelle durchführen.
Menge: 4,000 St

**02.03.9 Stahlbauteil mit Korr.schutz vers. Lager**
StL-Nr. 222122228199201
Stahlbauteil nach Unterlagen des AG mit Korrosionsschutz versehen. Lt. Tabelle "Korrosionsschutzsysteme"
der ZTV-ING Teil 4, Abschnitt 3, Anhang A. O-
berflächenvorbereitung wird gesondert vergütet.
Zu beschichtendes Bauteil = Lagerkonstruktion.
Zugrunde gelegte Korrosionsbelastung 'c'
Korrosionsschutzsystem Nr. '3.2a - System 3'
Beschichtungen auf der Baustelle aufbringen.
Erforderliche Zwischenreinigungen ausführen.
Menge: 4,000 St

**02.03.10 Stahlbauteil vorbereiten Bestandsgeländer**
StL-Nr. 22212212393018021
Stahlbauteil nach Unterlagen des AG für Korrosionsschutz vorbereiten.
Bauteil '= Bestandsgeländer'
Vorbereitung für Teilerneuerung.
Ausgangszustand der beschichteten Oberfläche nach Un-
terlagen des AG.
Verfahren = Sweepstrahlen.
Vorbereitungsarbeiten auf der Baustelle durchführen.
Abgerechnet wird nach Handlauflänge zwischen den Achsen
der Endpfosten bzw. Endstäbe.
Menge: 70,000 m

**02.03.11 Stahlbauteil mit Korr.schutz vers. Bestandsgeländer**
StL-Nr. 22212222391322101
Stahlbauteil nach Unterlagen des AG mit Korrosionsschutz versehen. Lt. Tabelle "Korrosionsschutzsysteme"
der ZTV-ING Teil 4, Abschnitt 3, Anhang A. O-
berflächenvorbereitung wird gesondert vergütet.
Zu beschichtendes Bauteil '= Bestandsgeländer'
Bauteil Nr. 3.1.
Zugrunde gelegte Korrosionsbelastung = c).
Korrosionsschutzsystem Nr. 2.
Beschichtungen auf der Baustelle aufbringen.
Erforderliche Zwischenreinigungen ausführen.
Abgerechnet wird nach Handlauflänge zwischen den Achsen
der Endpfosten bzw. Endstäbe.
Menge: 70,000 m

**02.03.12 Stahlbauteil vorbereiten, Handlauferhöhung**
StL-Nr. 22212212391002111
Stahlbauteil nach Unterlagen des AG für Korrosionsschutz vorbereiten.
Bauteil '= Handlauferhöhung'
Vorbereitung für Erstbeschichtung.
Verfahren = trockenes Abstrahlen mit Einwegstrahlmittel.
Oberflächenvorbereitungsgrad Sa 2 1/2.
Vorbereitungsarbeiten im Werk durchführen.
Abgerechnet wird nach Handlauflänge zwischen den Achsen
der Endpfosten bzw. Endstäbe.
Menge: 70,000 m

**02.03.13 Stahlbauteil verzinken, Handlauferhöhung**
StL-Nr. 2221223239111
Stahlbauteil nach Unterlagen des AG verzinken.
Bauteil '= Handlauferhöhung'
Verzinkung = Feuerverzinkung.
Ausführung im Werk.
Abgerechnet wird nach Handlauflänge zwischen den Achsen
der Endpfosten bzw. Endstäbe.
Menge: 70,000 m

**02.03.14 Feuerverz. Stahlbaut. vorbereiten Handlauferhöhung**
StL-Nr. 2221221439121
Feuerverzinktes Stahlbauteil nach Unterlagen des AG
vorbereiten.
Bauteil '= Handlauferhöhung'
Oberfläche Sweepstrahlen.
Vorbereitungsarbeiten auf der Baustelle durchführen.
Abgerechnet wird nach Handlauflänge zwischen den Achsen
der Endpfosten bzw. der Endstäbe.
Menge: 70,000 m

**02.03.15 Stahlbauteil mit Korr.schutz vers., Handlauferhöhung**
StL-Nr. 22212222391322101
Stahlbauteil nach Unterlagen des AG mit Korrosionsschutz versehen. Lt. Tabelle "Korrosionsschutzsysteme"
der ZTV-ING Teil 4, Abschnitt 3, Anhang A. O-
berflächenvorbereitung wird gesondert vergütet.
Zu beschichtendes Bauteil 'Handlauferhöhung'
Bauteil Nr. 3.1.
Zugrunde gelegte Korrosionsbelastung = c).
Korrosionsschutzsystem Nr. 2.
Beschichtungen auf der Baustelle aufbringen.
Erforderliche Zwischenreinigungen ausführen.
Abgerechnet wird nach Handlauflänge zwischen den Achsen
der Endpfosten bzw. Endstäbe.
Menge: 70,000 m

#### Bereich 02.04 Montage

**02.04.1 Überbau montieren**
Instandgesetzte Stahlkonstruktion der Fachwerkbrücke im
Ganzen mittels Kran aus der Feldwerkstatt aufnehmen und
auf den Widerlagern höhengerecht einlagern.
Länge = ca. 35 m
Breite = ca. 3,50 m
Höhhe = ca. 4,00 m
Gewicht = ca. 15 t
Menge: 1,000 St

**02.04.2 Stahlgeländer einbauen**
Umgebautes  Stahlgeländer nach Unterlagen des AG einbauen.
Abrechnung nach Länge des Handlaufs zwischen den
Achsen der Endpfosten bzw. Endstäbe.
Verankerung = Verschraubung an Längsträger
Menge: 70,000 m

**02.04.3 Trennstreifen auf Längsträger einbauen**
Abdeckung der Längsträger aus Bitumenschweißbahn in
Streifen, Breite = 15 cm, verlegen und befestigen.
Menge: 140,000 m

**02.04.4 Längstraghölzer liefern und einbauen**
Kantholz liefern und auf Längsträger verlegen und
befestigen.
Kantholz 8/8 cm
Eiche LS10/D30
kesseldruckimprägniert, Gefährdungsklasse 4 nach DIN
68800 Teil 3, Holzschutzmittel mit Prüfprädikat
Iv,P,W,E
Schlossschrauben M10, A4
Bohrungen herstellen
Menge: 70,000 m

**02.04.5 Längstraghölzer liefern und einbauen**
Kantholz liefern und auf Längsträger verlegen und
befestigen.
Kantholz 8/10 cm
Eiche LS10/D30
kesseldruckimprägniert, Gefährdungsklasse 4 nach DIN
68800 Teil 3, Holzschutzmittel mit Prüfprädikat
Iv,P,W,E
Schlossschrauben M10, A4
Bohrungen herstellen
Menge: 70,000 m

**02.04.6 Trennstreifen auf Längstraghölzer einbauen**
Abdeckung der Längstraghölzer aus Bitumenschweißbahn in
Streifen, Breite = 20cm, verlegen und befestigen.
Menge: 140,000 m

**02.04.7 Bohlenbelag liefern und einbauen**
Bohlen für Bohlenbelag liefern und einbauen.
Bohlen d=6cm, b=20 cm
Oberseite gerippt, Kanten gefast 5/5mm
Eiche LS13/D30
kesseldruckimprägniert, Gefährdungsklasse 4 nach DIN
68800 Teil 3, Holzschutzmittel mit Prüfprädikat Iv, P,
W, E
Befestigung mit Holzschrauben nach DIN 7997, Edelstahl
A4
Bohlen mit 1 cm Luftspalt verlegen
Aussparungen für Geländerpfosten herstellen
Befestigungen vorbohren
Menge: 110,000 m2

**02.04.8 Handlaufabdeckung herst. u. einbauen**
Abdeckbohle für Handlauf der Füllstabgeländer liefern
und einbauen
Abdeckbohle 4/12 cm
aus Eiche LS13/D30
Oberseite gerundet, alle Seiten gehobelt
kesseldruckimprägniert, Gefährdungsklasse 4 nach DIN
68800 Teil 3, Holzschutzmittel mit Prüfprädikat Iv, P,
W, E
Endbehandlung mit UV-Schutz Öl
Befestigung mit Sechskant-Holzschrauben nach DIN 571
10x70, Edelstahl A4
Menge: 88,000 m

**02.04.9 Leuchten montieren**
Vorhandene Leuchten, bauseits gelagert, wieder
montieren
Notwendige Elektroarbeiten durchführen
- Leuchten an oberen Endquerriegeln mittels Konsolen
befestigt
- Leuchte an Unterseite Überbau vor westl. Widerlager
Menge: 3,000 St

**02.04.10 Leerrohre einbauen**
Leerrohre aus Kunstroff für Beleuchtungsleitung
liefen und einbauen; einschl. Befestigungsmaterial
Leerrohr UV-stabil nach DIN 61386
Durchmesser 20 mm
Menge: 50,000 m

**02.04.11 Kabel einbauen**
Kabel für Brückenbeleuchtung einschl. Verteilerdosen,
bauseits gelagert, in Leerrohre verlegen und
anschließen
erforderliche Elektroarbeiten durchführen
Menge: 50,000 m

### Titel 04 Instandsetzung Unterbauten

#### Bereich 04.01 Betoninstandsetzung

**04.01.1 Betonunterlage vorbereiten Widerl.u.Flügel**
StL-Nr. 22112410801200611
Betonunterlage nach Unterlagen des AG vorbereiten. Vorbereitete Flächen säubern.
Bauteil = Widerlager und Flügel.
Oberfläche über 20 v.H. geneigt bis senkrecht.
Vorbereitungsverfahren = Betonunterlage druckluftstrahlen mit festen Strahlmitteln.
Beschichtungen, Voranstrich und Nachbehandlungsfilme
sowie Verunreinigungen entfernen.
Abfall entsorgen.
Menge: 105,000 m2

**04.01.2 Betonoberfläche untersuchen Widerl.u.Flügel**
StL-Nr. 22112490801
Betonoberfläche nach Unterlagen des AG durch Abklopfen
auf Fehlstellen (Hohlstellen, Nester usw.) untersuchen.
Fehlstellen mit wetterfester Farbe markieren und nach
Unterlagen des AG dokumentieren.
Bauteil = Widerlager und Flügelwand.
Menge: 105,000 m2

**04.01.3 Betonunterlage vorbereiten, Schadstellen**
StL-Nr. 22112411399210171
Betonunterlage nach Unterlagen des AG vorbereiten. Vorbereitete Flächen säubern.
Bauteil 'Schadstellen'
Oberfläche über 20 v.H. geneigt bis senkrecht.
Teilflächen bis 0,05 m2.
Vorbereitungsverfahren = Betonunterlage abstemmen und
strahlen.
Beton abtragen, Abtragstiefe über 2 bis 3 cm.
Abfall entsorgen.
Menge: 10,000 St

**04.01.4 Betonstahl vorbereiten**
StL-Nr. 22112411813
Freiliegenden Betonstahl unterschiedlicher Durchmesser
vorbereiten. Abfall entsorgen.
Durchmesser bis 16 mm.
Norm-Reinheitsgrad = Sa 2 1/2.
Menge: 2,000 m

**04.01.5 Haftbrücke herstellen, Schadstellen**
StL-Nr. 221124313992101
Haftbrücke auf vorbereiteter Betonunterlage nach Unterlagen des AG herstellen.
Bauteil 'Schadstellen'
Oberfläche über 20 v.H. geneigt bis senkrecht.
Stoff = dickflüssiger Zementmörtel.
Teilflächen bis 0,05 m2.
Menge: 10,000 St

**04.01.6 Fehlst.m.Mörtel/ Beton (RM/RC) inst.**
StL-Nr. 221124331012121
Fehlstellen mit Zementmörtel/Beton mit Kunststoffzusatz
(RM/RC) auf vorbereiteter Betonunterlage nach Unterlagen des AG instandsetzen. Ggf. erforderliche Schalung
herstellen. Haftbrücke wird gesondert vergütet.
Bauteil = Widerlager und Flügelwand.
Oberfläche über 20 v.H. geneigt bis senkrecht.
Betonersatzsystem = RM.
Schichtdicke über 2 bis 3 cm.
Teilflächen bis 0,05 m2.
Menge: 10,000 St

**04.01.7 Riss m. Epoxidh. injizieren**
StL-Nr. 22112441912112002
Riss mit Epoxidharz (EP-I) nach Unterlagen des AG injizieren (F-I(P)). Riss vorbereiten, Packer setzen, ggf.
verdämmen. Riss nachbehandeln. Packer und ggf.
Verdämmung entfernen. Abgerechnet wird nach Länge des
sichtbaren injizierten Risses.
Bauteil = Widerlager und Flügelwand.
Oberfläche über 20 v.H. geneigt bis senkrecht.
Injektion zum Schließen.
Feuchtezustand der Risse/Rissufer = trocken.
Rissbreite über 0,2 bis 0,4 mm.
Risszone nach Füllung mit rotierender Bürste nacharbeiten und glätten.
Menge: 60,000 m

**04.01.8 Beschichtung gem. OS-DII herstellen Widerl.u.Flügel**
StL-Nr. 2211245421230
Beschichtung nach Unterlagen des AG mit mindestens geringer Rissüberbrückungsfähigkeit für nicht begeh- und
befahrbare Flächen gemäß Oberflächenschutzsystem DII
(OS-DII) auf vorbereiteter Betonunterlage herstellen.
Bauteil = Widerlager und Flügelwand.
Oberfläche über 20 v.H. geneigt bis senkrecht.
Beschichtung in sonstigem Bereich.
Menge: 105,000 m2

**04.01.9 Anti-Graffiti- Beschichtung herst. Widerl.u.Flügel**
StL-Nr. 221124561112219
Anti-Graffiti-Beschichtung nach Unterlagen des AG herstellen.
Bauteil = Widerlager und Flügelwand.
Untergrund = Beton.
Untergrundvorbereitung = druckwasserstrahlen.
Auftragsverfahren = streichen, rollen.
Anti-Graffiti-System = permanent.
Farbton 'kieselgrau RAL 7032'
Menge: 105,000 m2

#### Bereich 04.02 Pflaster und Böschungsarbeiten

**04.02.1 Bordstein aufnehmen**
StL-Nr. 223115031550200
Bordstein aufnehmen.
Bordstein = Einfassungsstein aus Beton.
Fundament aus Beton, über 10 bis 20 cm dick, und
Rückenstütze aus Beton aufbrechen.
Sämtliche Steine und übriges Aufbruchgut nach Wahl des
AN verwerten.
Menge: 20,000 m

**04.02.2 Boden bzw. Fels lösen und verwerten**
StL-Nr. 22410621301005100
Boden bzw. Fels aus Abtragsbereichen profilgerecht
lösen, laden und nach Wahl des AN verwerten. Beschreibung der Homogenbereiche nach Unterlagen des AG. Die
Herstellung von Mulden und Gräben wird gesondert vergütet.
Profilgerecht lösen.
Materialwerte nach EBV = BM-F2
Abrechnung nach Abtragsprofilen.
Menge: 10,000 m3

**04.02.3 Holzpfahl ziehen**
StL-Nr. 21721433399199211
Holzpfahl gemäß Leistungsbeschreibung ziehen. Wasserstände gemäß Leistungsbeschreibung. Pfahlkopf zum
Ziehen herrichten und mit Ausreißverstärkung versehen.
Säubern der Arbeitsebene, Ausbauen der Vergurtung,
Verholmung und Verankerung, Wasserhaltung durchführen
und Erdarbeiten werden gesondert vergütet.
'Pfahl aus Eiche, Zopf-DU 12-16 cm'
Schnittklasse = ...
Pfahllänge in m = '2,50 m'
Neigung = lotrecht.
Standzeit des Pfahles im Baugrund = '26 Jahre'
Vorhandene Einbindelänge in m = '1,50 - 2,00 m'
Pfahlkopf liegt über der Wasserwechselzone.
Ziehverfahren nach Wahl des AN
Gezogenen Holzpfahl in Eigentum des AN übernehmen und
im Einklang mit den einschlägigen abfallrechtlichen
Vorschriften beseitigen.
Menge: 50,000 St

**04.02.4 Pfahlreihe einbringen**
Pfahlreihe aus angespitzten Pfählen auf Sollhöhe
nach Leistungsbeschreibung einbringen.
Pfahl aus Recyclingkunststoff
Pfahldurchmesser = 15 cm
Pfahllänge = 250 cm
angespitzt
Pfähle dicht an dicht, lotrecht,
Böschungsneigung < 1:2
Menge: 10,000 m

**04.02.5 Kolonneneinsatz f . Hindernisbeseit**
StL-Nr. 22411792599
Kolonne zur Beseitigung von Hindernissen einsetzen.
Vergütet wird ein Verrechnungssatz, der sämtliche Aufwendungen für den Einsatz, insbesondere Gerätevorhalte-
und Betriebsstoffkosten sowie die Kosten für das Bedienungspersonal einschließlich sämtlicher Zuschläge umfasst. Abrechnung nach den tatsächlich geleisteten
Einsatzstunden, ohne Stillstand.
Einsatz 'Ziehen und Einbringen von Pfählen'
Menge: 4,000 h

**04.02.6 Filter/Trennlage aus Geok. verl.**
Filter oder Trennlage aus Geokunststoff auf vorbereitetem Planum nach Leistungsbeschreibung verlegen.
Erdarbeiten und Anschlüsse werden gesondert vergütet.
Zweck = Kolkverbau,
im Bereich wechselnder Wasserstände,
max. Einbautiefe unter Bezugswasserstand = 0,50 m
Geotextil Deckschicht aus grobkörnigen Boden
Einbau mit mind. 0,50 m Überlappung
Abgerechnet wird die abgewickelte Fläche nach
Aufmaß ohne Überlappung
Menge: 30,000 m2

**04.02.7 Baustoff liefern und einbauen**
StL-Nr. 224106243909101
Geeigneten Baustoff liefern, in Auftragsbereichen profilgerecht einbauen und verdichten.
Baustoff '= grobkörniger Boden 0 bis 63 mm
für Einbau in Wasserschutzzonen geeignet'
Einbaustelle 'Hinterfüllung Pfahlreihe'
Das Herstellen des Planums wird nicht gesondert
vergütet.
Abrechnung nach Auftragsprofilen.
Menge: 10,000 m3

**04.02.8 Oberboden liefern und andecken**
StL-Nr. 2241061531004
Oberboden liefern und profilgerecht andecken. Abrechnung nach angedeckten Flächen.
Andeckung auf Böschungen. Vorhandene Böschung vor Auftrag des Oberbodens aufrauen und mit Rillen versehen.
Dicke der Andeckung = 20 cm.
Menge: 200,000 m2

**04.02.9 Pflasterd.m. Betonpfl.-steinen aufn.**
StL-Nr. 223115011311201
Pflasterdecke mit Pflastersteinen aus Beton aufnehmen.
Aufnehmen der Tragschicht wird gesondert vergütet.
Pflasterstein ca. 10 cm dick.
Mit Fugenfüllung aus ungebundenem Fugenmaterial.
Bettung aus ungebundenem Bettungsmaterial.
Steine innerhalb der Baustelle fördern und lagern.
Übriges Aufbruchgut nach Wahl des AN verwerten.
Pflastersteine säubern.
Menge: 30,000 m2

**04.02.10 Pflasterd. a. Betonst. d. AG herst.**
StL-Nr. 22311511141142411
Pflasterdecke aus Betonsteinen des AG herstellen.
In Verkehrsflächen für Rad- und Gehwege.
Einzelflächen bis 2,00 m2.
Pflastersteine gelagert innerhalb der Baustelle aufnehmen und fördern.
Format für Rastermaß = 100/200/80 mm.
Baustoffgemisch für Bettung und Fugen Kategorie
SZ22/LA25.
Bettung aus Baustoffgemisch 0/4, GU, B, E CS35, C 90/3.
Fuge mit Baustoffgemisch 0/4, GU, F, E CS35, C 90/3,
Fugenmaterial einarbeiten und einschlämmen, Fugenschluss durch Einfegen und Einschlämmen herstellen.
Steine im Läuferverband verlegen.
Menge: 30,000 m2

#### Bereich 04.03 Instandsetzung Geländer

**04.03.1 Geländer instandsetzen**
lokale Schäden an Holmgeländer auf Rampen instandsetzen
Schrauben / Muttern ergänzen
Holme befestigen
Verbindungsstücke für Dehnstöße herstellen und einbauen
Menge: 1,000 Psch

**04.03.2 Stahlbauteil vorbereiten Geländer**
StL-Nr. 22212212313114421
Stahlbauteil nach Unterlagen des AG für Korrosionsschutz vorbereiten.
Bauteil = Geländer.
Vorbereitung für Teilerneuerung.
Ausführung im Bereich von Sichtflächen.
Ausgangszustand der beschichteten Oberfläche nach Un-
terlagen des AG.
Verfahren = maschinelles Schleifen der Schadstellen und
Druckwasserstrahlen der intakten Flächen.
Oberflächenvorbereitungsgrad PMa.
Vorbereitungsarbeiten auf der Baustelle durchführen.
Abgerechnet wird nach Handlauflänge zwischen den Achsen
der Endpfosten bzw. Endstäbe.
Menge: 175,000 m

**04.03.3 Stahlbauteil mit Korr.schutz vers. Geländer**
StL-Nr. 22212222311392101
Stahlbauteil nach Unterlagen des AG mit Korrosionsschutz versehen. Lt. Tabelle "Korrosionsschutzsysteme"
der ZTV-ING Teil 4, Abschnitt 3, Anhang A. O-
berflächenvorbereitung wird gesondert vergütet.
Zu beschichtendes Bauteil = Geländer.
Bauteil Nr. 3.1.
Zugrunde gelegte Korrosionsbelastung = c).
Korrosionsschutzsystem Nr. '3.1 b - System 2'
Beschichtungen auf der Baustelle aufbringen.
Erforderliche Zwischenreinigungen ausführen.
Abgerechnet wird nach Handlauflänge zwischen den Achsen
der Endpfosten bzw. Endstäbe.
Menge: 175,000 m

USt %: 19,00
